# Zentralkläranlage Jockgrim
Angebotsaufforderung (GAEB DA XML 3.3, DA83)
Projekt: 01-26-0389
Währung: EUR
Nebenangebote zugelassen: ja
Erstellt mit: GXML Toolbox V3.3 R20210630, iTWO_64 V11.0.961, 26.08.2026

## 0389_01 Erneuerung Blockheizkraftwerk
Datum: 26.08.2026

*Hinweis: Leistungsbeschreibung Erneuerung BHKW*
Leistungsbeschreibung Erneuerung BHKW

Die Verbandsgemeindewerke Jockgrim betreiben in 76764 Rheinzabern, Am Wiesenweg, die Zentralkläranlage Jockgrim.

Auf der Kläranlage soll das vorhandene Blockheizkraftwerk (BHKW) durch ein neues Aggregat mit max. 50 KW elektrischer Leistung erneuert werden. Das neue BHKW wird am gleichen Standort der Bestandsanlage im Maschineneraum installiert. Der Maschinenraum ist ebenerdig bzw. barrierefrei zugänglich und anfahrbar. Den Ausschreibungsunterlagen sind Fotos der Bestandsanlage beigefügt.

Das BHKW wird mit Klärgas und Flüssiggas betrieben. Der Gasdruck beträgt 35 mbar.

Die Fundamentierung und Anschlusssysrteme des des Aggregates sind weitgehend vorhanden und sollen für die Neuinstallation weiter genutzt werden. Erforderliche Anpassungen sind nachfolgend im Leistungsverzeichnis beschrieben und durch den Bieter bzw. AN eigenverantwortlich zu prüfen.

Für das BHKW-Aggregat ist eine Wandlermessung nach TAR des Netzbetreibers ausgeschrieben. Die Aufstellung der Wandlermessung soll im Elektroraum erfolgen.

Im Maschinenraum soll eine Gasreinigung zur Abscheidung von Schwefelwasserstoff (H2S) und Siloxanen nachgerüstet werden.

Eine Notkühlung mit Wasser-Wasser Wärmetauscher und Luftkühler ist vorhanden und soll weiter verwendet werden. Die Regelung hierfür ist in der BHKW-Schaltanlage zu berücksichtigen.

Das vorhandene Heizungsnetz wird mit variablen Vor- und Rücklauftemeraturen gefahren. Die Rücklauftemperaturen können zwischen 45 ° und 70 ° C variieren. Hierfür erforderliche Maßnahmen sind im Angebotspreis zu berücksichtigen.

Das BHKW ist als Erzeugungseinheit Typ 1 nach der Niederspannungsrichtlinie VDE AR-N 4105:2018-11 anzubieten. Mit dem Angebot sind aussagekräftige Unterlagen zu den Körperschallemmisionen der Anlage vorzulegen.

Alle nachfolgend beschriebenen Leistungen sind, wenn nicht anders beschrieben, inkl. Lieferung, Fracht, Be- und Entladen, Montage und betriebsbereite Inbetriebnahme anzubieten einschl. aller hierfür erforderlichen  Gerätschaften, Werkzeuge, Betriebsstoffe, Materialien etc. Mehrmaliges Anfahren des Montage- und Projektleitungspersonals für die betriebsbereite Montage, Inbetriebnahme, Probeläufe und Abnahme sind im Angebot zu berücksichtigen.

### Bereich 01 Maschinentechnische Ausrüstung BHKW

**01.0010 BHKW-Modul für Klärgas/Flüssiggas**
BHKW-Modul für Klärgas/Flüssiggas  mit nachfolgend beschriebenen Leistungsdaten:

Die Leistungsdaten sind als elektr. Leistung gem. § 7 Abs. 1 KWKG 2016 bezogen auf folgende Randbedingungen anzugeben:

- Aufstellhöhe ca. 105,00 m üNN
- Ansauglauftemperatur ca. -15 °C bis 45 °C

Mindesteigenschaften der Betriebsstoffe:

- Heizwert Hu:  ca. 6,4, KWh/Nm³
- Methangehalt CH4:  ca. 60 %
- Druck min.  ca. 30 mbar
- Druck max.  ca. 45 mbar
- Siloxane  < 1 mg/Nm³
- Schwefelwasserstoff (H2S)< 3 mg/Nm³

Die elektrische Nettostromerzeugung und der elektrische Netto-Wirkungsgrad sind ohne Toleranz als Mindestwerte anzugeben. Für die technische Vergleichbarkeit und Wirtschaftlichkeit ist vom Bieter die angegebene elektrische Leistung als garantierter Mindestwert nach Abzug aller angeschlossenen Hilfsantriebe wie Umwälzpumpe, Lüftermotoren etc. anzugeben.

Leistungsdaten:

- Elektr. Leistung an den Generatorklemmen: 51 KW
- Elektr. Leistung nach Abzug der Hilfsantriebe: 50 KW
- Thermische Leistung: 92 KW
- Gaseinsatz (Hu, +/- 5%):154 KW
- Stromkennzahl:  0,56
- Eigenbedarf:  1 KW

Garantiewerte ohne Toleranz nach unten bei cos = 1 unter Abzug der oben angegebenen elektrischen Leistung sämtlicher Hilfsantriebe bezogen auf die Aufstellbedingungen.

- Elektr. Wirkungsgrad: 32,05 %
- Therm. Wirkungsgrad: 58,97 %
- Gesamtwirkungsgrad: 91,02 %

Angebotenes Aggregat/ Hersteller und Type:
..........................................................................................
..........................................................................................
..........................................................................................
..........................................................................................
(vom Bieter auszufüllen)

Die Einhaltung der Leistungsdaten und der Garantiewerte des angebotenenen Aggregates sind vom Bieter mit dem Angebot nachzuweisen.

Überwachungseinrichtungen am Aggregat:

Gebergeräte bzw. Fühler zur Überwachung für den vollautomatischen Betrieb einschl. Verdrahtung auf Klemmkasten. Überwachung digital und analog.

Mindestüberwachungsumfang:
- Kühlwasserdruck
- Schmierölniveau min./max
- Gasdruck min.
- Dichtigkeit Gasstraße
- Kühlwasserpumpe
- Heizwasservorlauftemperatur
- Motorkühlwassertemperatur
- Ansaugmischtemepratur
- Schmieröldruck
- Schmieröltemepratur
- Heizungswasserfeinfilter

Synchrongenerator (wassergekühlt):

Wassergekühlter Sychrongenerator nach VDE 0530 in oberwellenarmer Ausführung.

Technische Daten (bei cos phi 0,8):
- Wirkleistung:  50 KW
- Wirkungsgrad bei Vollast: 94,0 %
- Spannung:  400 V
- Frequenz:  50 Hz
- max. Umgebungstemperatur: 70 °C
- Kühlmedium:  Wasser
- Isolationsklasse:  F
- Funkentstörungsgrad: N
- Schutzart:  IP54

Angebotenes Aggregat/ Hersteller und Type:
..........................................................................................
..........................................................................................
..........................................................................................
..........................................................................................
(vom Bieter auszufüllen)

Gas-Otto-Motor:

Gas-Otto-Motor mit allen für den Betrieb notwendigen Hilfsantrieben. Dt. Fabrikat, ausgelegt für den Lamda-1-Betrieb mit Katalysator. Kurbelgehäuse mit Zylinderblock aus Gusseisen, nach unten durch Ölwanne, nach hinten durch Schwungrad-Steuergehäuse abgeschlossen.

Zylinderköpfe mit eingegossenem Drallansaugkanälen und eingeschrumpften Ventilsitzringen, Leichtmetallkolben, Kühlung des Kolbenbodens durch Druckölstrahl über Ölspritzdüsen, angeschlossen an die Motorölschmierung. Schräggeteilte Pleuelstangen, Lagerschalen aus Bleibronzeguss mit Stahlrücken. Drehschwingungsdämpfer vorne angeordnet. Hängend angeordnete Ventile mit Drehvorrichtung und auswechselkbarten Ventilführungen. Pro Zylidner je ein Ein- und Auslassventil. Druckumlaufschmierung mit automatischer Schmierölnachfülleinrichtung, Papierfilt im Hauptstrom und Kühlung durch motorkühlwasserbeaufschlagtem Ölkühler. Luftansaugung über Trockenfilter aus dem Maschinenraum, Filtergehäuse auf Generator aufgebaut. Kurbelraumentlüftung mit Ölabscheider und Anschluss an die Luftansaugung des Motors. Schwungmasse für Generatorbetrieb.

Vorgesehener Kraftstoff: Erdgas
Metahnzahl:  mind. 65

Kupplungsdauerleistung nach DIN 6271 (nicht überlastbar)
bei 1.500 min-1:  54 KW

Arbeitsweise:  4-Takt
Bohrung:  101 mm
Hub:  126 mm
Zylinderzahl:  6 Stück
Zylinderanordnung:  Reihe
Drehzahl:  1500 min-1
mittl. Kolbengescghwindigkeit: 6,3, m/s
Verdichtuingsverhältnis: 12:1
mittl. Eff. Druck:  7,12 bar
Spez. Schm.ölverbrauch:12 g/h
Ölwanneninhlalt:  34 Liter

Angebotenes Aggregat/ Hersteller und Type:
..........................................................................................
..........................................................................................
..........................................................................................
..........................................................................................
(vom Bieter auszufüllen)

Elastische Kupplung

Starre Verbidung des Generators mit Motor. Elastische Kupplung zwischen Motor- und Generatorwelle, komplett mit Nabe, Anschluss- und Verbindungselementen ausgelegt für Dauerbetrieb mit einfacher Auswechslung bei Beschädigung.

Angebotener Hersteller und Type:
..........................................................................................
..........................................................................................
..........................................................................................
..........................................................................................
(vom Bieter auszufüllen)

Zündanlage

Wartungsfreie, kontaktlose, vollelektronische Zündanlage bestehend aus sechs Hochleistungszündspulen, Zündzeitpunkteinstellung mittels externer SPS.

Spannung:  24 V

Angebotener Hersteller und Type:
..........................................................................................
..........................................................................................
..........................................................................................
..........................................................................................
(vom Bieter auszufüllen)

Gasregelstrecke

Gasregelstrecke bestehend aus DVGW-Gasregelstrecke für einen Eingangsdruckbereich von max. 80 mbar bestehend aus:

- Kugelhahn
- Gasfilter
- Druckwächter
- Gasdruckmanometer 0-100 mbar
- Dichtheitskontrolle über Unterdruckwächter
- Druckregelgerät
- Magnetventile
- Flammrückschlagsicherung
- Thermische Absperrsicherung
- elastischer Gasschlauch zur Verbindung von Gasstraße und  Gas-Luft-Gemisch Anschlussstutzen

Angebotener Hersteller und Type:
..........................................................................................
..........................................................................................
..........................................................................................
..........................................................................................
(vom Bieter auszufüllen)

Automatische Schmierölnachfülleinrichtung

Modul ausgerüstet mit automatischer Schmierölnachfülleinrichtung. Einrichtung für konstanten Ölstand in der Motorölwanne besthend im Wesentlichen aus

Schmierölregelventil, komplett Bauteil mit Gehäuse, Schauglas, und Einbauteilen. Ölfeste Schläuche für den Ölzulauf und Ölablauf als Verbindung zwischen den stahlrohren, dem Regelventil, der der Überwachungseinrichtung und der Motorölwanne. Einrichtung für die Schmierölstandsüberwachung mit autom. Min.- Max.-Kontrolle, div. Absperrhähne zur Absperrung von Zu- und Ablauf, verbunden mit einer Umgehung des Regelventils bei der Befüllung der Motorölwanne beim Ölwechsel. Manuelle Betätigung der Umgehung. Rohrleitung am Modul aus Stahl, zum Anschluss an die weiterführenden Leitungen. Ölvorratsbehälter für die Frischölversorgung des Aggegats zwischen den Wartungen. Tropfölwanne mit Einbau unter dem Motor mit einfach handhabbarer Entleerung.

Ölfabrikat und Öltyp/Fabrikat
..........................................................................................
..........................................................................................
..........................................................................................
..........................................................................................
(vom Bieter auszufüllen)

Schmierölsystem/Ölwechselintervalle:
..........................................................................................
..........................................................................................
..........................................................................................
..........................................................................................
(vom Bieter auszufüllen)

Motor-Kühlwassersystem

System zur Kühlung des Motors, des Schmieröls und des Abgassammelrohres als Konstantumwälzung des Kühlwassersystems kompl. mit Umwälzpumpe gebaut als Rohrpumpe mit Drehstrommotor 400 V Euronorm, 50 Hz, mit elektr. Pumpenüberwachung, Motorkühlwasser- Sicherheitsventil, Temperaturübrwachung, Ausdehnungsgefäß, Füll-, Entlüftungs- und Absperrarmaturen.

Angebotener Hersteller und Type:
..........................................................................................
..........................................................................................
..........................................................................................
..........................................................................................
(vom Bieter auszufüllen)

Gesamtmodul Schmierölmenge:.................. Liter
Motorkühlwassermenge:.................. Liter
(vom Bieter auszufüllen)

Wärme- und schalldämmendes Gehäuse

Selbsttragendes Stahlgestell zur Aufnahme der Verkleidung aus stabilen Stahlprofilen. Verkleidung aus Platten (außen Blechprofile, innen Lochblechprofile). Dämmung aus Mineralfaserplatten mit hoher Raumdichte. Verkleidung allseitig harausnehmbar und verrutschsicher im Stahlgestell gehalten. Keine festen Verbindungen zwischen Rahmen und Modul. Das Schalldämmgehäuse ist auf Sylomerstreifen zu lagern. Die Spülluft wird über das Stahlgestell angesaugt. Schallgedämmte Durchführungen für Zu- und Abluft. Abluftventilator sowie Kapseltemperaturüberwachung im Gehäuse integriert. Stahlgestell und Verkleidung pulverbeschichtet. Die Regelung des Abluftventilators erfogt temperaturabhängig.

Abluftmenge:  290 m³/h
Freie Pressung:  250 Pa
elektr. Leistungsaufnahme
des Ventilators:  180 KW
Ventilatorgeräuschpegel
in 1 Meter Entfernung: 55 dB(A)

Angebotener Hersteller und Type Ventilator:
..........................................................................................
..........................................................................................
..........................................................................................
..........................................................................................
(vom Bieter auszufüllen)

Gehäuseabmessungen LxBxH:  2470x1100x1350 mm
Gewicht:  400 kg

Schalldruckpegel

Schalldruckpegel als Maschinengeräusch des Moduls in 1 Meter Entfernung.

ohne Schalldämmgejhäuse: 86 dB(A)
mit Schalldämmgehäuse: 61 dB(A)

Gedämpftes Abgasgeräuschdes Moduls in 1 Meter Entfernung vom Abgasaustritt Kaminmündung: 55 dB(A)

Abmessungen und Gewicht des BHKW-Moduls

Länge:  2470 mm
Breite:  1100 mm
Höhe:  1350 mm

Verdrahtung und Verkabelung am Aggregat

Das BHKW muss komplett elektrisch verdrahtet werden. Die Verdrahtung muss am Aggregat hitze- und schwingungsfest in Schutzrohren bis zu Intrumententräger verlegt werden.

Katalysator

Als Mindestwerte gelten die Grenzwerte der 44. BImSchV. 3-Wege-Katalysator für den Motorbetrieb mit einem stöchiometrischen Gas-Luft-Verhältnis (Lamda=1) mit Katalysator, Lamda-Sonde und elektrischer Regelung der Konzentration der Schadstoffe nach Katalysator bei  Abnahme.

Abgaswerte (bei Nennlast und 5% O2):

Stickoxide NOx:  < 300 mg/m³
Kohlenmonoxid CO:  < 500 mg/m³
Formaldehyd:  < 20 mg/m³

Hersteller:  ....................................................................................

Hersteller Lamda-Sonde: .............................................................

Hersteller Lamda-Regelung: ........................................................

(Angaben sind vom Bieter auszufüllen)

Zusammenfassende Moduldaten:

Heizungsanbindung
Vorlaufanschluss:  DN 40 PN16
Rücklaufanschluss:  DN 40 PN 16
Standarddurchflussmenge: 3,96 m³/h
max. Rücklauftemperatur: 70 °C
Standard Vorlauftemperatur: 90 °C
Keine Rücklaufanhebung erforderlich.

Gasanbindung Klärgas
Gasanschluss:  DN 40 PN 16
Gasanschlussdruck:  min. 20 bar, max. 80 bar

Gasanbidung Flüssiggas
Gasanschluss:  DN 24 PN 16
Gasanschlussdruck:  min. 20 bar, max. 80 bar
Elektr. Leistung bei Flüssiggas: 48 KW

Lüftungsanbindung
ges. Zuluftmenge:  440 m³/h
ges. Abluftmenge:  290 m³/h
Abluftanschluss am Modul: DN 160
mind. Luftansaugtemperatur: 5 °C
max. Luftansaugtemperatur: 40°C

Abgasanbidung
zul. Abgasgegendruck: 200 mbar
Abgasvolumen:  172 m³/h
Abgasanschluss an Modul: DN 50 PN 6

Abwärme
Abstrahlwärme des Moduls ohne anschließende Rohrleitungen 3,0 KW.

Hersteller und Typ des BHKW-Moduls mit Eigenschaften und Leistungskenndaten wie vorbeschrieben:

............................................................................................................................................................................................................
......................................................................................................
(vom Bieter auszufüllen, für das angebotene Fabrikat sind sämtliche Produkt- und Kenndatenblätter beizufügen).
Menge: 1,000 Stck

**01.0020 Schaltschrank für Aggregatsteuerung**
Schaltschrank

Schaltschrank in Stahlblechkonstruktion allseitig geschlossen und staubdicht. Ausführung gem. VDE- und der EVU-Vorschriften, Berührungsschutz gem. VBG 4, Gehäuse und Fronttüren sind mit CU-Litzen in die Erdungmaßnahmen einzubeziehen. Bei einem Schaltschrank mit gemeinsamen MSR- und Leistungsteilen ist eine Trennung der Baugruppen vorzunehmen. Stromlauf- und Klemmpläne sind mit einem CAD-System zu erstellen. Die Anforderungen der VDE-AR-N 4105 2018:11 für Erzeugungsanlagen am Niederspannungsnetz sind einzuhalten.

Die Schaltanlage ist komplett und betriebsfertig inkl. Klemmen, Befestigungen und sonstigem Zubehör zu liefern.

Mindest-Blechstärken Gehäuse 1,5 mm, Türen 2 mm, Montageplatte 3mm, grundiert, Lackierung aussen Strukturlack, RAL-Farbe nach Wahl des AG.

Aufliegende gummiabgedichtete Türen, Vorreibersverschluss mit Doppel-Barteinsatz, Wandbefestigungshalter, Schutzart IP 55 DIN 40050. Als Schutzmaßnahme ist die Nullung nach VDE Norm mit Potentialausgleich installiert. Bezeichnung aller Betriebsmittel gem. Schaltunterlagen, Schaltplantasche, Kabelkanäle, bezeichnete Reihenklemmen für alle nach aussen führenden Leitungen. Abmessung mit mind. 20% Plöatzreserve. Kabeleinführung von unten inkl. lackiertem Kabelsockel in Stahlblechausführung mit allseitig abnehmbaren Blenden zur Kabeleinführung.

Abmessungen mit Sockel HxBxT: 2000x1000x400 mm.

Angebotenes Fabrikat und Type:
..........................................................................................
..........................................................................................
..........................................................................................
..........................................................................................
(vom Bieter auszufüllen)

Schaltanlage

Schaltanlage bzw. Modulsteuerung mit folgenden Funktionen:

- Netzüberwachung gem. VDE-AR-N 4150 2018:11 für Netzparallelbetrieb
- Automatische Aufschaltung des Generators
- Startanlage über FU
- Automatische Start/Stop- Überwachung des Gasmotors
- Ansteurung der für den Modulbetrieb notwendigen Hilfsantriebe
- Überwachung der Betriebsparameter
- Ansteuerung der Gasstraße
- Datenfernübertragung

Intergrierter Netz- und Anlagenschutz als typgepüfte Schutzeinrichtung mit folgenden Funktionen:

- Spannungssteigerungsschutz U>>
- Spannungssteigerungsschutz U>
- Spannungssteigerungsschutz U<<
- Spannungssteigerungsschutz U<
- Frequenzrückgangsschutz f<
- Frequenzsteigerungsschutz f>
- Inselnetzerkennung

Der intergrierte NA-Schutz wirkt auf den integrierten Kuppelschalter (Leistungschützkombination). Die Schaltanlage ist komplett betriebsfertig verkabelt und geprüft zu installieren.

Leistungsteil

Leistungsteil der Modulsteuerung bestehend aus folgenden Bauteilen:

- Leistungsselbstschalter mit Überlast-, Kurzschluss und Arbeitsstromauslöser
- Dreipoliges Generatorhauptschütz
hilfskontakte
- Stromwandler 250/5 A
- Sicherungsautomaten 3-polig
Motorschutzschalter und Leistungsschütze für Nebenantriebe
- Steuerschalter in Türfront Hand-Aus-Automatik
- Sicherungsautomaten für Gleichstrom
- Koppelrelais 24 V mit jeweils drei Wechslern (für SPS)
- Anschlussklemmen

Speicherprogrammierbare Steuerung SPS

Die SPS muss jederzeit zu Optimierungszwecken frei programmierbar sein. Regelmäßige Updates sowie eine Kompabilität mit einer übegeordneten Steuerung müssen gewährleistet sein.

Technische Daten für die Modulsteuerung:

- Eingänge digital:  32 Stck.
- Eingänge anlaog:  16 Stck
- Ausgänge digital:  32 Stck
- Ausgänge analog:  16 Stck

Angebotenes Fabrikat und Type:
..........................................................................................
..........................................................................................
..........................................................................................
..........................................................................................
(vom Bieter auszufüllen)

SPS komplett im Schatschrank verbaut und verdrahtet, einschl. sämtlicher erforderlicher Ingenieurleistungen.

Touchpanel

Einbau eines Touchpanels in die Schaltschraktür mit mind. 7", das mit der SPS über eine Netzwerkverbidung kommuniziert. Im Normalbetreib zeigt das Display Infomationen zum aktuellen Betriebszustand u. a. die anstehenden Meldungen an. Menügeführt müssen folgende Informationen abrufbar sein:

- Anzeige der modulinternen Statutswerte wie Ist-Leistung, Ist-Temperatur etc.
- Meldungshistorie, Störmeldungen mit Datum und Uhrzeit des Auftretens
- Betriebsstunden, Starthäufigkeit und weitere Zeitzähler zur Betriebsbeurteilung
- Wartungszähler, rücksetzbar
- Temperaturen und Infomationen zum Temperaturregler
- Informationen zur Abgasregelung
- Leistungsüberwachung
- Trenddarstellung der Prozesswerte
- Passwortgeschützte Einstellmöglichkeiten für den Wartungsdienst

Angebotenes Fabrikat und Type:
..........................................................................................
..........................................................................................
..........................................................................................
..........................................................................................
(vom Bieter auszufüllen)

Potentialfreie Meldungen

Folgende Meldungen werden potentialfrei auf eine Klemmleiste für jedes Modul Modul verdrahtet:

- Betrieb BHKW-Modul
- Sammelstörung BHKW-Modul
- Wartung erforderlich
- Warnung

Folgende Zustände werden innerhalb der Schaltanlage überwacht:

- Leistung bzww. Rückleistung des BHKW-Moduls
- Überwachung der Leistungsschützschaltung
- Überwachung der Notauskette (Maschine-Stop etc.)
- Überwachung Kühlwasserpumpe, Heizungspumpe, Abluftventilator

Leistungsüberwachung

Messung der abgegebenen elektr. Leistung, um Rückschlüsse auf den Betriebszustand der Anlage ziehen zu können. Als Eingangsgröße für die Leistungsüberwachung werden drei Stromwandler 250/5A eingesetzt. Die Erfassung und Auswertung der elektrischen Daten übernimmt ein in der SPS-Steuerung integrierter Netzanalysator.

Netzversorgung des Netzanalysators 400 V. Folgende Daten müssen für das Panel zur Darstellung bereitgestellt werden:

- Spannung für L1, L2, L3
- Strom für L1, L2, L3
- Wirkleistung
- Scheinleistung
- Leistungsfaktor
- Frequenz

Angebotenes Fabrikat und Type:
..........................................................................................
..........................................................................................
..........................................................................................
..........................................................................................
(vom Bieter auszufüllen)

Spannungs- und Frequenzwächter für den integrierten NA-Schutz

Gerät zur 3-phasigen Kontrolle auf Spannungsanstieg und Spannungsrückgang. auswertung der Größt- und Kleinstwerte der einzelnen Phasen. Die Fequenz soll einphasig in Phase L1 überwacht werden. Spannnungs- und Frequenzüberwachung wirken dabie auf getrennte Ausgangsrelais . Bei Grenzwertüber- oder unterschreitungen müssen die entsprechenden Relais abfallen. Befinden sich die überwachten Werte wieder inerhalb des Sollbereiches, muss die Wiedereinschaltung nach einer einstellbaren Verzögerungszeit erfolgen.

Angebotenes Fabrikat und Type:
..........................................................................................
..........................................................................................
..........................................................................................
..........................................................................................
(vom Bieter auszufüllen)

Die Überwachungsauswertung muss über das Display abzulesen sein. Parametrierung der Einstellwerte gem. Vorgabe des Netzbetreibers.

Messeinrichtungen, Betriebs- und Störmeldungen

In der Türfront des Schaltschrankes müssen folgende Leuchtmelder eingebaut werden:

- Betrieb Modul, grün
- Sammelstörung, rot
- Warnung, gelb

BHKW-Vorlauftemperaturregelung Aggregat

Die Heizungsvorlauftemperatur des BHKW-Moduls wird mittels drehzahlvariabler Heizungsumwälzpumpe konstant auf einen Wert zwischen 90 bis 95 °C geregelt. Folgende Komponenten sind dafür vorzusehehen:

- Spannungsversorgung 230 V 16 A
- Ansteuerungsignal 0 - 20 mA
- Verarbeitung in der SPS, Software etc.
- Überwachung der Pumpe
- Inbetriebnahme und Dokumentation

Fernüberwachung

Zur Fernüberwachng des BHKW-Moduls wird die Steuerung mit einem Internetanschluss ausgerüstet. Beim Auftreten einer Störung erfolgt automatisch die Meldung an die Servicezentrale des Auftragnehmers.

Zum Auslesen sämtlicher im Touchpanel angezeigten Betriebsmeldungen und Parameter muss ein passwortgeschützter Fernzugriff auf die Modulsteuerung gegeben sein. In Verbindung mit einer optionalen Zentralsteuerung ist die Anlage so auszulegen, dass weitere Meldungen aus der Heizzentrale an den Betreiber bzw. an Dritte per SMS/Fax/Email weitergeleitet werden können.
Menge: 1,000 Stck

**01.0030 Verkabelung Blockheizkraftwerk**
*** Pauschalposition
Verkabelung Blockheizkraftwerk.

Elektroinstallation und Verkabelung sämtlicher Geräte und Verbraucher des Lieferumfanges mit Schaltanlage und Stromversorgungsstellen. Verkabelung einschl. Liefern, Auflegen, Verlegen von Steuer- und Leistungskabel für den betriebsfertigen Anschluss.

Die Kabelverlegung wird in Kabelkanälen oder Kabelrinnen ausgeführt. Die einschlägigen VDE-DIN- und örtlichen EVU-Vorschriften sind bei der Ausführung zu beachten.

Zum Leistungsumfang des AN gehören alle Kabelrinnen mit sämtlichen Zubehör aus verzinktem Stahl sowie die erforderlichen Klein- und Befestigungsmaterialien. Leistungskabel ausserhalb der Kabelkanäle/Kabelpritschen sind in Schutzrohren zu führen. Nach Abschluss aller Montagearbeiten ist im Rahmen der Inbetriebnahme die Verkabelung zu prüfen und eine Funktionsprüfung durchzuführen.
Menge: 1,000 psch

**01.0040 Anschlussmaterial für BHKW**
*** Pauschalposition
Für den betriebsbereiten Anschluss des BHKW-Moduls an die weiterführenden Rohrleitungen gehört folgendes Installationsmaterial zum Lieferumfang inkl. der erforderlichen Montage:

Stahlbalken als Montagehilfe für die Installation der Modulanschlüsse, zugleich Tilgermasse für die flexiblen Rohrverbidungen zu den Modulflanschen.

Anschlussmaterial Hydraulik bestehend aus:

- Heizungsvorlauf:
1 Stahlkompensator aus Edelstahl, PN 10 inkl. Gegenflansch, Schrauben, Dichtungen, 1 Füll- und Entleerventil 1/2", 1 Heizungsumwälzpumpe.

Heizungsumwälzpumpe angebotenes Fabrikat und Type:
..........................................................................................
..........................................................................................
..........................................................................................
..........................................................................................
(vom Bieter auszufüllen)

1 Rückschlagklappe für vertikalen Einbau, Anbauflanschklappe DN 40 PN 16 einschl. Handrad, Gegenflanschen, Schrauben und Dichtungen, 1 Sicherheitsventil nach DIN 4751 6,0 bar, 1 Bimetallzeigerthermometer.

- Heizungsrücklauf:
1 Stahlkompensator aus Edelstahl, PN 10 inkl. Gegenflansch, Schrauben, Dichtungen, 1 Füll- und Entleerventil 1/2", Anbauflanschklappe DN 40 PN 16 einschl. Handrad, Gegenflanschen, Schrauben und Dichtungen,  1 Bimetallzeigerthermometer.

- Gas-Anschluss BHKW-Aggregat:
Flexibler Schlauch (DVGW zugelassen), Einbau in Gasregelstrecke und Gasventile, 1 thermischer Sicherheitsabsperrhahn, 1 Anschlussflansch an das Aggregat mit Schrauben und Dichtungen.

- Abgas:
1 Stahlkompensator aus Edelstahl, PN 10 inkl. Gegenflansch, Schrauben, Dichtungen, Messmuffe 1/2" mit Kugelhahn und Verschlusskappe.

- Lüftung-Abluft:
Axial-Hochleistungsventilator, beidseitige Flansche direkt angetrieben. Zylindrisches Rohr aus verzinkten Stahlblech, mit Laufrad umschließend, beidseitig angeformten Flansch, Lochbild nach DIN 24155, mit Schrauben aus nichtrostendem Stahl, einschl. Gegenflansche. Mit aussenliegendem Klemmkasten, Drehzahl steuerbar, geschlossene Bauweise, wartungsfrei, Kugellager mit Langzeitschmierung.

Ventilator angebotenes Fabrikat und Type:
..........................................................................................
..........................................................................................
..........................................................................................
..........................................................................................
(vom Bieter auszufüllen)

Rückschlagklappe, rund DN 160, Verbindung mit Flanschen, aus Stahl, Schrauben aus nichtrostendem Stahl, Elastisches Verbindungsstück, Baustoffklasse DIN 4102 1 B1 (schwer entflammbar), Dichtigkeitsklasse B DIN EN 1507, für runde Luftleitung, Durchmesser min. 100 bis max 250 mm, mit Anschlussrahme aus verzinktem Stahl, einschl. Gegenrahmen, Schrauben und Dichtungen.
Menge: 1,000 psch

**01.0050 Wärmemengenzähler**
Ultraschallwärmemengenzähler in Flanschausführung, einschl. Systemzubehör (Tauchhülsen, Temperaturfühler), Netzgerät 230 V und M-Bus-Modul.

Angebotenes Fabrikat und Type:
..........................................................................................
..........................................................................................
..........................................................................................
..........................................................................................
(vom Bieter auszufüllen)
Menge: 2,000 Stck

**01.0060 Heizungswasserfeinfilter**
Heizungswasserfeinfilter mit Anschlüssen DN 50 PN6 und austauschbarem Filtersack, Maschenweite 30µ, Überwachung der Verschmutzunng mit Meldungsanzeige am Aggregatsschaltschrank.

Angebotenes Fabrikat und Type:
..........................................................................................
..........................................................................................
..........................................................................................
..........................................................................................
(vom Bieter auszufüllen)
Menge: 1,000 Stck

**01.0070 Stahlfederelemente für Schallschutz**
*** Pauschalposition
Montage von Stahlfederelementen für Schallschutz.

Für die Entkoppelung des Körperschalls ist das Modul auf Stahlfederelementen zu lagern. Lieferung, Beistellung, Montage und Ausrichtung der Stahlfedern auf tragfähige Fundamentierung inkl. Befestigungsmittel. Stahlfedern ausgelegt für Gewichtung des Moduls. Im Maschinenraum ist bauseits eine ebene und tragfähige Aufstellfläche vorhanden.

Anzahl der Stahlfederelemente:
...........................................................................................Stck.
(vom bieter anzugeben)
Menge: 1,000 psch

**01.0080 Transport, Einbringung und Montage**
*** Pauschalposition
Transport der Aggregatteile zum Gebäude und Einbrigung in Maschinengebäude. Betriebsfertige Montage des Moduls. Angebotene BHKW-Anlage inkl. sämtlicher zugehöriger Anlagenteile, Zubehör etc. unter Verwendung der hierfür erforderlichen Gerätschaften, Transport- und Hebezeuge, Werkzeuge etc. einbringen und montieren.

Ist eine Zerlegung der BHKW-Anlage im Werk für den Transport  und ein Zusammenbau der Aggregatteile vor Ort erforderlich ist dies in diese Position einzurechnen.

Vom Bieter ist anzugeben, ob eine Zerlegung der Anlage erfolgt.

Zerlegung ja/nein: .......................................................................
(vom Bieter anzugeben)
Menge: 1,000 psch

**01.0090 Demontage Bestandsanlage**
*** Pauschalposition
Demontage Bestandsanlage.

Bestehendes BHKW-Modul einschl. Schaltanlage demontieren.

BHKW-Modul und Schaltanlage demontieren und zerlegen sowie nach Anweisung des AG innerhalb des Kläranlanlagengeländes transportieren und lagern. Transportstrecke bis zu 250 m.

Vorhandenes Aggregat Abmessungen Länge ca. 2500 mm, Breite ca. 1100 mm, Höhe ca.  140 mm, Gewicht gesamt im unzerlegten Zustand ca. 2,5 to. Schaltschrank Abmessungen ca. 2x1x0,5 m

Das Zubehör und die anschließenden Leitungen und Leitungssysteme soweit erfderlich schonend und fachgerecht rückbauen und für den Wiederanschluss an die neue Anlage reinigen, fachgerecht sichern, vorbereiten etc.
Menge: 1,000 psch

**01.0100 Inbetriebnahme, Probebetrieb, Einweisung**
*** Pauschalposition
Inbetriebnahme, Probebetrieb, Einweisung.

Vor der Übergabe wird vom AN ein zweitägiger
Probebetrieb durchgeführtin dem das BHKW optimiert und verschiedene Betriebszustände simuliert werden.
Während des Probebetriebs sind folgende Werte
aufzuzeichnen:

- Elektrische Leistung des BHKW
- Stromerzeugung
- Wärmeabgabe
- Gasverbrauch
- Vor- und Rücklauftemperaturen

Probebetrieb inkl. Gestellung von Personal, ggfs. mehrfache Anfahrten sowie Dokumentation des Probebetriebes.
Menge: 1,000 psch

**01.0110 Ausführungsplanung erstellen**
*** Pauschalposition
Bearbeitung und Erstellung von Ausführungsunterlagen
unter Berücksichtigung der örtlichen Verhältnisse für den Lieferumfang der BHKW-Anlage.

Die technischen Unterlagen sind dem AG zur Prüfung und Freigabe vorzulegen. Die Unterlagen sind dem AG vor Bestellung vorzulegen.

1)Ausführungspläne mit Darstellung der wesentlichen Anlageteile in Draufsicht und in Längs- und Querschnitten als .dwg-datei und als .pdf-Datei. Aufstellplan der Anlagenteile, Rohrleitungsplan mit Messungen, Armaturen, Installationen etc. mit Beschriftung und Bemaßung. Alle Pläne in Maßstab nach Wahl des AG.

2)Zusammenstellung der Betriebs-, Bedienungs,
Ersatzteil- und Wartungsunterlagen der Anlageteile

3)Unterlagen über das Wirkschema der Anlage,
den Stromlaufplan sowie eine allgemeine
Anlagenbeschreibung

4) Kenn- und Datenblätter aller gelieferten Anlagenteile und des Zubehörs.
Menge: 1,000 psch

### Bereich 02 Anschlussarbeiten BHKW

**02.0010 Heizungstechnsicher Anschluss**
*** Pauschalposition
Heizungstechnischer Anschluss.

Anschluss der neuen BHKW-Anlage an die jeweiligen
vorhandenen Vor- und Rücklaufanschlüsse, einschließlich
Einbau der beschriebenen Komponenten (WMZ und
Tauchhülsen).

Isolierung der neuen Anschlussleitungen und Armaturen
nach GEG mit verz. Blechmantel / Armaturenkappen

Spülen und Füllen der Neuin350stallation mit aufbereitetem
Wasser nach VDI
2035 max.0,1 °dH
Menge: 1,000 psch

**02.0020 Gastechnischer Anschluss**
*** Pauschalposition
Gastechnischer Anschluss.

Anschluss der neuen BHKW-Anlage an die jeweilige
Gasanschlussleitungen und der beschriebenen
Komponenten. Einschliesslich Druckprobe mit Protokoll.
Menge: 1,000 psch

**02.0030 Abgastechnischer Anschluss**
*** Pauschalposition
Abgastechnischer Anschluss.

Anschluss der neuen BHKW-Anlage an die bestehende
Abgasanlage.

An der Kaminmündung ist ein Schalldruckpegel (1m
Entfernung) vom max. 55 dB(A) einzuhalten.

Erforderliche Rohrverbindungen aus Edelstahl 1.4571,
DN 65 druckfest geschweißt, Materialstärke mindestens 2
mm, einschließlich schallgedämmtem Befestigungsmaterial
zwischen Abgasanschluss BHKW-Modul und Kondensatfalle
einschließlich sämtlicher Gegenflansche, Schrauben und
Dichtungen

Isolierung der neuen Abgasanlage mit verz. Blechmantel und Armaturenkappen.

Ist mit der Montage der Anlage ein abgastechnischer Anschluss  nicht möglich, sind in dieser Position
sämtliche Arbeiten anzubieten, die für eine sichere
Abführung der Abgase erforderlich sind.

Maßnahmen erforderlich Ja/Nein: .............................

Beschreibung der erforderlichen Umbaumaßnahmen :
 ......................................................................................
.......................................................................................
.......................................................................................
Menge: 1,000 psch

**02.0040 Sekundärschalldämpfer für Abgas**
Abgasschalldämpfer aus Edelstahl 1.4571 zur Montage in
der Abgasleitung zur Reduzierung des Abgasschallpegels
an der Kaminmündung auf maximal 55 dB(A) inkl.
schallgedämmten Befestigung, Gegenflansche, Dichtungen
und Schrauben. Abgasschalldämfer sowohl für
horizontalen als auch vertikalen
Einbau geeignet.

Angebotenes Fabrikat und Type:
..........................................................................................
..........................................................................................
..........................................................................................
..........................................................................................
(vom Bieter auszufüllen)
Menge: 1,000 Stck

**02.0050 Ablufttechnischer Anschluss**
*** Pauschalposition
Anschluss der neuen BHKW-Anlage an das bestehende
Abluftsystem. Der Bieter hat zu prüfen, ob die
bestehende Abluftanlage  für das angebotene BHKW-
Modul uneingeschränkt genutzt werden kann.

Abluftanlage kann uneingeschränkt genutzt werden Ja/Nein:

................................................................................................

Ist eine Nutzung der bestehenden Abluftanlage nicht möglich, sind in dieser Position sämtliche Arbeiten anzubieten,
die für eine sicherere Abführung der Abluft erforderlich sind.

Beschreibung der erforderlichen Umbaumaßnahmen :
 ......................................................................................
.......................................................................................
.......................................................................................
Menge: 1,000 psch

**02.0060 Zuluftanschluss**
*** Pauschalposition
Der Bieter hat  zu prüfen, ob die vorhandene
Zuluftöffnung für das angebotene BHKW-Modul
einschliesslich Kesselanlage und Notstromaggregat
ausreichend dimensioniert ist.

Zuluftanlage kann uneingeschränkt genutzt werden Ja/Nein:
...................................................................................................

Ist eine Nutzung der bestehenden Zuluftanalge nicht möglich, sind in dieser Position sämtliche Arbeiten anzubieten,
die für eine sicherere Zuluftversorgung erforderlich sind.

Beschreibung der erforderlichen Umbaumaßnahmen :
 ......................................................................................
.......................................................................................
.......................................................................................
Menge: 1,000 psch

### Bereich 03 Elektroinstallationen

*Hinweis*
Ausführungsbeschreibung Elektroinstallationen

Für das neue BHKW-Modul muss eine Wandlermessung nach den aktuellen Vorschriften nachgerüstet werden. Hierfür ist das vorhandene Leistungskabel zu trennen und an den neuen Messwandlerschrank anzuschließen.

Die Kabelverbidung zwischen Messwandlerschrank und BHKW-Modul ist neu herzustellen. Verlegen aller Steuer- und Leistungskabel sowei das betriebsfertige Anschließen. Die Kabelverlegung wird in Kabelkanälen oder Kabelrinnendurchgeführt. Die einschlägigen VDE-DIN und örtlichen EVU-Vorschriften sind zu beachten.

Zum Leistungsumfang gehören alle Kabelrinnen  mit sämtlichen Zubehör aus verzinktem Stahl Stahlblech sowie erforderliche Klein- und Befestigungsmaterialien. Leistungskabel. die außerhalb von Kabelkanälen/Kabelpritschen verlegt werden, sind in Schutzrohren/Schläuchen zu führen.

Nach Abschluss aller Montagearbeiten ist im Rahmen der Inbetriebnahme die Verkabelung zu kontrollieren und eine Funktionsprüfung durchzuführen. Die erforderlichen Messungen nach VDE 100 sowie die Erstellung der entsprechenden Protokolle sind in die Einheitspreise einzurechnen.

Sämtliche Kabel sind mit gravierten Schildern zu kennzeichnen.

**03.0010 Anschluss Leistungskabel 50 mm²**
Leistungskabel NYCWY
4x50/25 qmm am Wandler-Zählerfeld und am Schaltschrank BHKW-Modul anschliessen, einschliesslich Systemzubehör.
Menge: 3,000 Stck

**03.0020 Mess- und Wandlerfeldschrank bis 250 A**
Wandlermessung gemäss KWK-G für 1 Stk. Wandlermessung
Lieferung, Montage und Inbetriebnahme einer
Messwandlereinrichtung gemäss TAB des örtlichen
Netzbetreibers, Stadtwerke Bad Bergzabern.

- Wandlermess- und Zählerschrank 250A,
- IP44,Schutzklasse II,
- 1 Lasttrennschalter 3polig 250A mit
  Trennungsanzeige
- 1 Kunststoff-Sicherungssockel D02 E18 63A 3polig
- Hutschiene Rahmenklemme Abdeckung
- 1 Sicherungslasttrenner NH1 3x250A
- Sammelschiene  40mm Abgang
- Universalanschlüsse M10
- 1 Stk. D02 Sicherungsabgang 400V 16A für die
Zentralsteuerung

Vor der Ausführung bedarf es der Genehmigung des zust.
VNB bzw. Messstellenbetreibers.

HxBxT: ...............................................................................

Angebotenes Fabrikat und Type:
..........................................................................................
..........................................................................................
..........................................................................................
..........................................................................................
(vom Bieter auszufüllen)

Abholung der Wandler beim VNB und Einbau im Wandlerfeld
wie vor beschrieben.

Liefern und anschlussfertig montieren.
Menge: 1,000 Stck

**03.0030 Überspannungsschutz**
Überspannungsschutz

Kombiableiter 75kA TNC Typ1
Montage im Mess- und Wandlerschrank
einschließlich Systemzubehör.
Menge: 1,000 Stck

**03.0040 Kabelrinne 100x60 mm**
Kabelrinne 100x60 mm
Breite: 100 mm, Kantenhöhe: 60 mm, aus feuerverzinktem
Stahl. Einschl. allem Zubehör wie Wandausleger bis 160
mm, Formstücke, Befestigungs- und Sicherheitsmaterial,
Universalverbinder, horizontale Richtungsänderung und
vertikale Versprünge. Zur elektr. leitenden Verbindung
sind Schraubverbinder und Muttern mit Sperrverzahnung
zu verwenden. Stützweite max. 1,20 m. Einschließlich
Kantenschutz
Menge: 4,000 m

**03.0050 Kabelrinne 200x60 mm**
Kabelrinne 200x60 mm
Breite: 200 mm, Kantenhöhe: 60 mm, aus feuerverzinktem
Stahl. Einschl. allem Zubehör wie Wandausleger bis 250
mm, Formstücke, Befestigungs- und Sicherheitsmaterial,
Universalverbinder, horizontale Richtungsänderung und
vertikale Versprünge. Zur elektr. leitenden Verbindung
sind Schraubverbinder und Muttern mit Sperrverzahnung
zu verwenden. Stützweite max. 1,20 m. Einschließlich
Kantenschutz
Menge: 4,000 m

**03.0060 Kabelleiter 200x60 mm**
Kabelleiter 200x60 mm
Breite: 200 mm, Kantenhöhe: 60 mm, aus feuerverzinktem
Stahl. Einschl. allem Zubehör  Zur elektr. leitenden
Verbindung
sind Schraubverbinder und Muttern mit Sperrverzahnung
zu verwenden.
Menge: 4,000 m

**03.0070 Erdkabel NYCWY-J 4x50/25 mm²**
Erdkabel NYCWY-J 4x50/25 qmm, liefern und verlegen im
Gebäude.  Lieferung und Verlegung der Energiekabel auf Kabelbahn, Schutzrohr oder auf Profilschiene mit Bügelschellen
bis zum Schaltschrank oder Feldgerät.
Menge: 25,000 m

**03.0080 Kabelmuffe**
Warmschrumpfmuffe für Erdkabel 4x50/25mm2
einschliesslich Systemzubehör.
Menge: 2,000 Stck

**03.0090 Ölflex 4G1**
Ölflex 4G1  Classic 100
in Teillängen liefern und verlegen.
Menge: 50,000 m

**03.0100 Ölflex 3G1,5**
Ölflex 3G1,5  Classic 100
in Teillängen liefern und verlegen.
Menge: 50,000 m

**03.0110 Ölflex 7G1**
Ölflex 7G1  Classic 100
in Teillängen liefern und verlegen.
Menge: 25,000 m

**03.0120 Ölflex 5G2,5**
Ölflex 5G2,5 Classic 100
in Teillängen liefern und verlegen.
Menge: 25,000 m

**03.0130 Fernmeldekabel JYST-Y 2x2x0,8**
Fernmeldekabel JYST-Y 2x2x0,8
in Teillängen liefern und verlegen.
Menge: 60,000 m

**03.0140 Alu-Installationsrohr M25**
Alu-Installationsrohr M25
inkl. Schellen und Endtüllen liefern und
in Teillängen verlegen.
Menge: 10,000 m

**03.0150 Alu-Installationsrohr M40**
Alu-Installationsrohr M40
inkl. Schellen und Endtüllen liefern und
in Teillängen verlegen.
Menge: 10,000 m

**03.0160 Feldgeräteanschluss**
Kunststoff-Spiralschlauch 20x27mm, M25, IP68
einschliesslichder erforderlichen Verschraubungen
und Übergangsstücke.
Menge: 10,000 Stck

### Bereich 04 Gasreinigung

*Hinweis*
Ausführungsbeschreibung Gasreinigung

Zur Entfernung von organischen Siliziumverbindungen (Siloxane) und Schwefelwasserstoff (H2S) aus dem Klärgas (Faulgas) wird eine Gasreinigungsanlage aus zwei in Reihe geschalteten Aktivkohlefiltern installiert. Hierbei erfolgt die Gasreinigung im 1. Filter (Arbeitsfilter). Der zweite Filter ist ein Sicherheitsfilter, der nur dann Schadstoffe abscheidet, wenn die Aufnahmedes 1. Filters (Arbeitsfilter) erschöpft ist. Durch eine Wechselverrohrung ist eine Umschaltung der Filterreihenfolge möglich.

Die Gasreinigungsanlage ist für einen Gasvolumenstrom von bis zu 50 m³/h auszulegen. Die Anlage ist durch den Bieter zu dimensionieren. Zur Dimensionierung der Anlage ist den Ausschreibungsunterlagen eine Gasanalyse beigefügt.

Zur Absorption von Schwefelwasserstoff aus biogenene Gasen ist eine Luftsauerstoffanreicherung in Verbindung mit den Aktivkohleadsorbern ausgeschrieben.

Die erforderliche Luftsauerstoffmenge wird aus der Umgebungsluft durch eine Membranpumpe angesaugt und in die Gasleitung gefördert. Die Umgebungsluft wird dabei über ein Sicherheitsrückschlagventil mit Kugelhahn in die Gasleitung gefördert.

Gestartet wird die Luftdosierung durch die Freischaltung durch das BHKW. Die Pumpe fürdert Umgebungsluft in Richtung Gasweg. Der Druckschalter schaltet bei Erreichen des Mindesdifferenzdruckes das Magnetventil frei. Nach Öffnen des Magnetventils strömt die Luft durch die Gasrücktrittssicherung in den Gasweg. Bei fehlender BHKW-Freigabe wird die Pumpe abgestellt und das Magnetventil geschlossen.

Zur Vermeidung von Gasrücktritt ist die Anlage mit einer Gasrücktrittssicherung ausgestattet. Hierdurch wird ein Gasrücktritt in die Luftdosierung vermieden, z. B. wenn der Anlagendruck größer als der zur Verfügung stehende Pumpenföderdruck oder die Luftdosierung nicht in Betrieb ist.

Die Aufstellung der Anlage zur Gasreinigung erfolgt im Betriebs- bzw. Maschineraum.

**04.0010 Doppelfiltereinheit Aktivkohle**
*** Pauschalposition
Doppelfiltereinheit Aktivkohle zur Entfernung von organischen Siliziumverbindungen (Siloxane) und Schwefelwasserstoff (H2S) aus dem Klärgas (Faulgas) als kompakte Einheit.

Einheit mit zwei Aktivkohlewechselfiltern (Arbeitsfilter, Sicherheitsfilter) in einer Reihenschaltung zusätzlich mit Wechselverrohrung für Umschaltung der Filterreihenfolge, Gastrocknung durch Gaserwärmung in einem Glattrohrbündelwärmetauscher. Alle Komponenten auf einem gemeinsamen Grundrahmen aus Edelstahl (W.Nr. 1.4301) montiert und fertig verrohrt. Der Wechselfilter ist so ausgeführt, dass im Falle der Erschöpfung der Aktivkohle ein schnelles Wechslen des Filters möglich ist.

Gasreinigung bestehend im Einzelnen:

- 2 Aktivkohlefilter als Wechselfilter ausgeführt Material Edelstahl (W.Nr. 1.4301) mit inneliegender Wärmeschutzisolierung, Nutzinhalt ca. 200 Liter Aktivkohle je Filter, Lagerung der Aktivkohle auf einem Siebboden, gleichmäßige Durchströmung der Filterschicht und vollständige Ausnutzung der Aktivkohle müssen gewährleistet sein. Anschluss über Wellrohrkompensatoren, um einen einfachen Austausch der Wechselfilter sicher zustellen.

- Max. Betreibsdruck:  100 mbar
- Art der Isolierung:  extrudierter Polystyrolhartschaum, innenliegend
- Stärke der Isolierung: 20 mm

Pos. inkl. Erstbefüllung mit dotierter Aktivkohle zur Abscheidung von Siloxanen und H2S.

- Glattrohrbündelwärmetauscher zur Gasanwärmung um ca. 20 bis 25 °C, ausgelegt für eine Heizwasservorlauftemperatur von 75°C, Material rostfreier Stahl (W.Nr. 1.4571), Mantel aus Materila W. Nr. 1.4571 o. glw. mit Flanschanschlüssen für die Gasleitungen und gewindeanschlüssen für die Anbidung an die Heizwasserversorgung, Lieferung mit Kugelhähnen aus Edelstahl als Liefergrenze zu den Heizanschlüssen.

Wärmeübertagungsleistung: ..............................................KW
Temperaturspreizung Heizwasser: ........................................K
(vom Bieter anzugeben)

Gasanschluss:  DN 65
Heizungsanschluss:  DN 15

- Wärmetauscher vollständig isoliert mit Mineralwolle und Aluminiumblechmantel, abnehmbare Kappen an den Flanschverbidungen mit VA-Spannbändern zur einfachen Demontage.

- Temperaturdifferenzregelung über separat spezifizierte Hydraulikeinheit.

- Verrohrung des des Heizkreises mit Vor- und Rücklauf und Einbindung der Komponenten mit heizwasserbeständigen Anschluss mit zwei Kugelhähnen VA, DN 15, Verrohrung aus S235, DN 15, Länge ca. 8 bis 10 m.

- Komplette Verrohrung der Aktvkohleeinheit vom Wärmetauscher über die beiden Wechselfilter mit Edelstahlrohr (W.Nr. 1.4571), DN 50, Anschluss des Aktivkohlefilters über einen Wellschlauchkompensator (W.Nr. 1.4571) mit DVGW-Zulassung, Edelstahlverschraubungen zur Verbidung von beiden Wechselfiltern, Flanschanschlüsse als Übergang zu den Gasleitungen DN 65 und zum Wellrohrkompensator, mit Anschlussverrohrung DN 50 (W.Nr. 1.4571) an Zuleitung für Umschaltung der Filterreihenfolge inkl. 4 Stück Kugelhähne.

- Anschlüsse mit 6 Stück Anschweißmuffen DN 15, /W.Nr. 1.4571) zur Aufnahme von Messinstrumenten, 1 Stück Probeentnahmestelle mit Kugelhahnzwischen den Wechselfiltern (W. Nr. 1.4571), 2 Stück Inertisierungsanschlüsse DN 15 (W.Nr. 1.4571) mit Kugelhähnen, 2 Stück Detonationsssicherungen für die Montage in der zu- und abführenden Gasleitung.

- 1 Stück Gasüberdruckmanometer mit Kapselfedersystem, Schutzklasse IP 43 nach EN 60 529/IEC 529 Gehäuse aus Edelstahl (W.Nr. 1.4301), Gehäusedurchmesser 63 mm, Anzeigebereich 0 - 100 mbar.

- 3 Stück Bimetall- Anzeigethermometer, Gehäusedurchmesser 63 mm, Gehäusematerial W.NR. 1.4301, Anzeigebereich 0 - 120 °C.

- Grundrahmen aus Edelstahl W.Nr. 1.4301 zur Aufnahme aller Anlageteile für ebenerdige Ausführung.

Technische Daten:
Gasart:  Klärgas
Max. Gasmenge:  50 Nm³/h
zul. Druckverlust:  max. 6 mbar
Betriebstemperatur:  max. 60 °C
Gasfeuchte:  gesättigt

Siloxane:  < 1 mg/Nm³
H2S:  < 1 mg/Nm³

Folgende technische Daten sind vom Bieter anzugeben:

- Druckverlust in mbar (Filter und Wärmetauscher): .........
.......................................................................................

- Filterstandzeit (bei Gasvolumenstrom von 30 m³/h), geschätztze Filterstandzeit in Stunden h: ........................
.........................................................................................

- Abmessungen:

Tiefe in mm: .................................................................
Breite in mm: ...............................................................
Höhe in mm: ................................................................

- Betriebsgewicht in kg: ...............................................

Angebotenes Fabrikat und Type:
..........................................................................................
..........................................................................................
..........................................................................................
..........................................................................................
(vom Bieter auszufüllen)

Position inkl. komplette Lieferung und Montage.
Menge: 1,000 psch

**04.0020 Steuerung Gasreinigung**
*** Pauschalposition
Steuerung der Gasreinigung im Schaltschrank zur definerten Erwärmung des Gases. Schaltschrank mit Mikroprozessorsteuerung mit Überwachung und Regelung der Gastemperatur. Differenzsteuerung mit zwei Stück Widerstandsthermometer nach DIN 43706 als Tauchfühler in der Gasleitung vor und hinter dem Wärmetauscher inkl. Anschweißmuffen DN 15, Mat. W.Nr. 1.4571, montiert auf /an der Gasaufbereitungsanlage zur Gasaufzeizung/Regulierung bei schwankenden Gastemperaturen, zwei potentialfreie Kontakte, Anlagenfernstart, zwei Widerstandsthermometer mit Analogwertübertragung, potentialfreie Meldungen, angeschlossen an übergeordneter BHKW-Steuerung und Übergabe an Prozessleitsystem.

Folgende Angaben sind vom Bieter auszufüllen:

Schaltschrank Fabrikat/Typ: ....................................................
..................................................................................................
..................................................................................................

Abmessungen Breite/Höhe/Tiefe in mm: ................................
.................................................................................................
.................................................................................................
.................................................................................................

Schutzart IP: ...........................................................................

Material Schaltschrank: ..........................................................

Schaltanlage betriebsfertig montiert, verdrahtet und getestet mit

- Bedientableau und Textanzeige zur Einstellung der Regelparameter und Anzeige der Gastemperaturen

- Hauptschalter in der Schaltschranktür
- Betriebs- und Störungsmelsdungen

Pos. inkl. elektrischen Anschluss in der Steuerung und der Thermometer vom BHKW-Schaltschrank.

Position inkl. komplette Lieferung und Montage.
Menge: 1,000 psch

**04.0030 Hydraulikeinheit Heizwasser**
*** Pauschalposition
Hydraulikeinheit Heizwasser bestehend aus:

- Heizwasserumwälzpumpe, Fördermenge 875 l/h, Förderhöhe ca. 6 m.

- Dreiwegestellventil, mit elektrischem Stellantrieb 230V 3-Pkt.

Position inkl. Lieferung und Montage einschl. Verkabelung im Schaltschrank.

Rohrleitung DN 15 mit Kugelhähnen (DN15) bis Heizwassernetz innnerhalb des Maschinenraumes, Anschluss an die Bestandsleitung einschl. der Nebenarbeiten, Isolierung der Leitungen, 20 mm, Alublechummantelung, Rohrlänge ca. 25 m.
Menge: 1,000 psch

**04.0040 Luftdosierung**
Luftdosierung zur Einstellung der optimalen Arbeitsbedingungen der katalytischen Aktivkohle bestehend aus:

Kompressor zur Förderung von Umgebungsluft in die Gasleitung zur Einstellung eines Sauerstoffgehaltes von max. ca. 0,5 bis 2,0 Vol.-% im Gas.

Nennspannung:  230 V
Frequenz:  50 Hz
Betriebsdruck:  110 mbar
Luftförderleistung:  28 l/min
Leistungsaufnahme:  29 W

Ansaugfilter:
Automatische Absperrarmatur, verbindende Leitungen, Schwebekörper-Durchflussmesser, Sicherheitsventil, Gasrücktrittssicherung aus Edelstahl mit DVGW - Zulassung, Magnetventil, druckgesteuert, 2 Stück Kugelhähne, betreibsbereit montiert auf Montageplatte, Ausführung aller Armaturen in Edelstahl (W.Nr. 1.4571).

Die elektrische Ansteuerung erfolgt vom BHKW-Schaltschrank, Betrieb der Luftdosierung nur bei gleichzeitigem Betrieb des BHKW und wenn der Mindestgasvolumenstrom für den gesicherten Betrieb der Luftdosierung erreicht ist.

Luftdosierung gem. sicherheitstechnischem Prüfbericht von annerkannter Prüfstelle (z. B. TÜV).

Angebotenes Fabrikat und Type:
..........................................................................................
..........................................................................................
..........................................................................................
..........................................................................................
(vom Bieter auszufüllen)

Position inkl. komplette Lieferung und Montage.
Menge: 1,000 Stck

**04.0050 Schaltschrank**
Schaltschrank.

Montage der Luftdosierung in einem Schaltschrank.

Abmessungen BxHxT ca. 600x800x300 mm.
Schutzart IP 54.

Angebotenes Fabrikat und Type:
..........................................................................................
..........................................................................................
..........................................................................................
..........................................................................................
(vom Bieter auszufüllen)

Schaltanlage betriebsfertig montiert, verdrahtet und getestet.
Menge: 1,000 Stck

**04.0060 Anschluss an Gasleitung**
Anschluss der Gasleitung an Bestandsgasleitung.
Menge: 1,000 Stck

**04.0070 Edelstahlrohr DN65 als Gasleitung**
Edelstahlrohr, W. Nr. 1.4571/1.4404, DN 65, Ausführung in allen erfderlichen Teillängen, einschl. aller Schweiß- und Nachbehandlungsarbeiten. Material liefern und montieren, Formstücke werden übermessen und als Zulage vergütet.
Menge: 30,000 m

**04.0080 Edelstahlrohr, DN65, Bogen 90°**
Edelstahlrohr, W. Nr. 1.4571/1.4404, DN 65, Bogen 90 °, als Zulage zu Rohrleitungsposition.
Menge: 15,000 Stck

**04.0090 Edelstahlrohr, DN65, Bogen 45°**
Edelstahlrohr, W. Nr. 1.4571/1.4404, DN 65, Bogen 45 °, als Zulage zu Rohrleitungsposition.
Menge: 10,000 Stck

**04.0100 Edelstahlrohr, T-Stück**
Edelstahlrohr, W. Nr. 1.4571/1.4404, T-Stück DN65/65, in Hauptgasleitung als Zulage zu Rohrleitungsposition.
Menge: 2,000 Stck

**04.0110 Edelstahlrohr, Vorschweißflansch**
Edelstahlrohr, W. Nr. 1.4571/1.4404, Vorschweißflansch, DN PN10/16, einschl. Dichtung und Verbindungsmittel, liefern und montieren. Abrechnung pro Stück.
Menge: 12,000 Stck

**04.0120 Edelstahlrohr, Reduzierung DN65/DN40**
Edelstahlrohr, W. Nr. 1.4571/1.4404, Reduzierung DN 65/DN40, als Zulage zu Rohrleitungsposition.
Menge: 12,000 Stck

**04.0130 Klappe DN 56 PN10**
Klappe DN 65, PN 10, zum Einklemmen mit Handhebel und Rasterscheibe mit DIN-DVGW-Zulassung für Gas, Klappe Ausführung mit kurzem Hals.

Gehäuse: GGG40
Klappenscheibe: Edelstahl 1.4401/1.4408
Sitzring:  NBR-D
Welle:  Edelstahl 1.4405
Menge: 3,000 Stck

**04.0140 Dichheitsprüfung Klärgasleitung**
*** Pauschalposition
Prüfung und Kontrolle des vorbeschriebenen und neuverlegten Rohrleitungssystems für Klärgas. Prüfung einschl. Protokollierung und Vorlage der Prüfunterlagen.
Menge: 1,000 psch

**04.0150 Wechselfiltereinheit im Austausch**
*** Pauschalposition
*** Bedarfsposition ohne GB
Austausch einer Wechselfiltereinheit

Lieferung mit neuer bzw. regenerierter Aktivkohle
(Verwendung von dotierter Aktivkohle) zur Abscheidung
von organischen Siliziumverbindungen und H2S -
abgedrückt und überprüft - im Austausch gegen
typgleichen Filter (der hier angebotenen
Aktivkohlefiltereinheit) mit verbrauchter Aktivkohle,
inklusive Transport und fachgerechter Entsorgung der
verbrauchten Aktivkohle mit Entsorgungsnachweis

liefern und montieren.
Einschließlich sämtlicher Nebenarbeiten und Fahrtkosten

Alternativ:
Absaugung und Neubefülllung mit Aktivkohle

Einschließlich sämtlicher Nebenarbeiten und Fahrtkosten

Technische Angaben vom Bieter auszufüllen:

Angeboten wird eine Gasreinigung mit:
..........................................................................................
...........................................................................................

Wechselfilter
.............................................................................................
.............................................................................................

 Absaugung
..............................................................................................
..............................................................................................
Menge: 1,000 psch

### Bereich 05 Übergeordnete Steuerung

*Hinweis*
Ausführungsbeschreibung Übergeordnete Steuerung

Die übergeordnete Steuerung muss frei programmierbar sein, unabhänig von der Aggregatsteuerung arbeiten und hat folgende Grundanfoderungen zu erfüllen:

- Einspeisung 400 V 25 A mit Hauptschalter
- Anschlussmöglichkeit Not-Aus-Schalter und 3-polige Kontaktvervielfältigung
- Erfassung und Anzeige der Netztemperaturen
- Bildung einer außentemperatur- und tageszeitabhängigen Netzvorlauftemperatur
- Überwachung der Netzrücklauftemperatur
- Überwachung der Netzvorlauftemperatur
- Anforderung des BHKW-Aggregates
- Anforderung/Freigabe der Kesselanlage
- Gasspeichermanagment
- Umschaltung Klärgas/Flüssiggas
- Ansteuerung und Regelung der notkühlung
- Regelung der Faulgastemperatur
- Touchpanel 7" mit Visualisierung der Anlagenhydraulik
- Kommunikation zur bauseitigen GLT/DDC
- Datenfernübertragung

Die speicherprogrammierbare Steuerung muss vom AN jederzeit zu Optimieurungszwecken frei programmierbar sein. Regelmäßige Updates sowie eine Kompabilität mit der Aggregatsteuerung des AN müssen gewährleistet sein.

**05.0010 Übergeordnete Steuerung**
*** Pauschalposition
Schaltschrank in Stahlblechkonstruktion allseitig
geschlossen und staubdicht. Ausführung gemäß aller
gültigen VDE- und der jeweiligen
EVU-Vorschriften, Berührungsschutz gemäß VBG4; Gehäuse
und Fronttüren sind an geeigneten Stellen mit CU-
Litzen in die Erdungsmaßnahmen
einzubeziehen. Bei Schaltschränken mit gemeinsamen MSR-
 und Leistungsteilen ist eine eindeutige Trennung
zwischen Leistungs- und
Steuerungsbaugruppen vorzunehmen. Stromlauf- und
Klemmpläne sind mit einem CAD-System zu erstellen. Die
Schaltanlage ist komplett und
betriebsfertig inklusive Klemmen, Befestigungen und
sonstigen Zubehör zu liefern.
Mindest-Blechstärke: Gehäuse 1,5mm, Türen 2,0mm,
Montageplatte 3,0mm, grundiert, Lackierung außen
Strukturlack.
Aufliegende, gummiabgedichtete Türen,
Vorreiberverschluss mit Doppel-Barteinsatz, 4
Wandbefestigungshalter, Schutzart  ohne Türeinbauten,
IP 55 DIN 40050. Bezeichnung aller Betriebsmittel
gemäß  Schaltunterlagen, Schaltplantasche, Kabelkanäle,
 bezeichnete Reihenklemmen für alle
nach außen führende Leitungen.
Abmessung mit min. 20% Platzreserve. Inkl. lackiertem Kabelsockel in Stahlblechausführung mit allseitig abnehmbaren Blenden zur Kabeleinführung.

Schaltschrankabmessungen mit Sockel:
HxBxT:  2000x600x400 mm

Speicherprogrammierbare Steuerung

Zentralsteuerung, MidiZ
Übergeordnete Regelung für eine BHKW-Anlage mit
Freigabe einer Kesselanlage oder individuelle Regel-
und Steuerungsaufgaben.
Eingebaut in einem Wandschrank ca. 600 x 600 x 275mm
mit folgenden Einbauten:
MX207  + GIO212  oder
MX207 + DIO232 + AIO216 (Maximalaustattung)
bis zu  12 Temperaturen
bis zu 12 Ausgangsrelais 24 V
bis 4 zu analogen Ein- oder Ausgängen
bis zu ca. 70 Klemmen 2,5mm²
Eingangsversorgung 400V max. 25A
Relais 24V / 230V
Platzreserve für Switch, Messwertumformer,
Sollwertgeber
Feldbusverbindungen möglich
Einschließlich, Montage, Programmierung und
Inbetriebnahme.
und sämtlicher erforderlichen
Ingenieurdienstleistungen.

Touchpanel

In die Schaltschranktür wird ein mindestens 7"
großes Touchpanel eingebaut, das mit der SPS über eine
Netzwerkverbindung kommuniziert.
Im Normalbetrieb zeigt das Display Informationen zum
aktuellen Betriebszustand, u.a. die anstehenden
Meldungen an. Menügeführt müssen folgende
Informationen abrufbar sein:

- Anzeige sämtlicher erfasster Temperaturen
- Grafische Darstellung der Heizkurve
- Schematische Darstellung der  Anlagenhydraulik
- Anzeige der Betriebs- und Störmeldungen der BHKW-
Anlage
- Anzeige der Betriebs- und Störmeldungen der
Kesselanlage

Angebotenes Fabrikat und Type:
..........................................................................................
..........................................................................................
..........................................................................................
..........................................................................................
(vom Bieter auszufüllen)

Folgende Meldungen müssen potentialfrei auf einer
sich im Schaltschrank der Zentralsteuerung befindlichen
Klemmleiste zur Verfügung gestellt werden:

- Sammelstörung
- Störung Vorlauftemperatur
- Not-Aus

Schaltschrank komplett verdrahtet, im Betriebsraum
montiert und aufgestellt, einschließlich Software,
Inbetriebnahme und sämtlicher erforderlichen Ingenieur-
Dienstleistungen.
Menge: 1,000 psch

**05.0020 Temperaturfühler 150 mm**
Temperaturfühler 150mm

Beistellung von PT 100 Temperaturfühlern mit
Tauchhülse. Länge 150 mm.
Menge: 1,000 Stck

**05.0030 Temperaturfühler Aussen**
Temperaturfühler Aussen

 Als PT 100-Fühler im Kunststoffgehäuse IP54, montiert
im Aussenbereich
inkl. Kabelverbindung zum Schaltschrank (ca. 20m)
Menge: 1,000 Stck

**05.0040 Aufschaltung externer Analogwert (Gasbehälterfüllstand)**
*** Pauschalposition
Über ein externes, potenzialfreies Analogsignal 4-20mA
wird der Istwert über den Gasspeicherfüllstand der SPS-
Steuerung übergeben.

Dieser Analogwert ist in der Steuerung entsprechend zu
verarbeiten, zu visualisieren und zu überwachen.
Menge: 1,000 psch

**05.0050 Aufschaltung externer Analogwert (Faulturmtemperatur))**
*** Pauschalposition
Aufschaltung externer Analogwert (Faulturmtemperatur)

Über ein externes, potenzialfreies Analogsignal 4-20mA
wird der Istwert über die Faulturmtemperatur der SPS-
Steuerung übergeben.

Dieser Analogwert ist in der Steuerung entsprechend zu
verarbeiten, zu visualisieren und zu überwachen.
Menge: 1,000 psch

**05.0060 Heizkreisregelung**
Heizkreisregelung

Der Heizkreis für den Schlammwärmetauscher soll über
die Steuerung geregelt werden:

Solange die maximale Faulturmtemperatur noch nicht
erreicht wird, muss die Notkühlung gesperrt bleiben.

Solange die minimale Faulturmtemperatur noch nicht
unterschritten ist, muss die Kesselanlage gesperrt
bleieben.

Je Heizkreis sind vorzusehen:

- Einstellbare Heizgrenzen
- Hand-0- Automatikschalter
- Ansteuerung 3-Wege-Ventil 230V 3-Punkt
- Temperaturfühler Pt100 Vorlauf
- Temperaturfühler Pt100 Vorlauf

Komplett im Schaltschrank eingebaut, inkl. Software
und Inbetriebnahme. Anzeige und Bedienung über das in
der Schaltschranktür eingebaute Touchpanel
Menge: 2,000 Stck

**05.0070 Regelung Notkühlung**
*** Pauschalposition
Die vorhandene Notkühleinrichtung mit
Plattenwärmetauscher und einem Wasser-Glykolkreislauf
mit Wasser-Luftkühler wird weiterverwendet.

Hierfür sind im Schaltschrank vorzusehen:

-Ansteuerung Ventilator mit Frequenzumformer 400V 1,5
 kW einschliesslich Störmeldung
-Ansteuerung Heizkreispumpe 230V
-Temperaturfühler
- Hand-0-Auto-Schalter
- Regelungstechnische Verknüpfung mit der Gesamtanlage
- Visualisierung  auf dem Touchdisplay
- Überwachungsfunktion
Menge: 1,000 psch

**05.0080 Ansteuerung Gasreinigung**
*** Pauschalposition
Die Gasreinigung erhält von der BHKW-Steuerung ein
Freigabesignal.

Gleichzeitig ist eine Umwälzpumpe 230V für die
Gasbeheizung einzuschalten.

Eingebaut im Schaltschrank, einschliesslich
Sicherungsautomaten, Relais, Klemmen und Systemzubehör.
Menge: 1,000 psch

**05.0090 M-Bus Erfassung**
*** Pauschalposition
M-Bus Erfassung

M-Bus Erfassung und Visualisierung
von folgenden Zählerwerten :

- Wärmemengenzähler BHKW
- Wärmemengenzähler Notkühlung

Anzeige von folgenden Werten:
- Wärmemenge
- Durchfluss
- Vorlauftemperatur
- Rücklauftemperatur
- Leistung
2 x Reserve
Menge: 1,000 psch

**05.0100 Modbus Verbindung**
*** Pauschalposition
Bereitstellung eine Modbus TCP / RTU Schnittstelle
einschließlich erforderlichen Hardwarekomponenten,
Ingenieurdienstleistungen und Inbetriebnahme.

Anzahl der Datenpunkte:
............................................................................................
Menge: 1,000 psch

**05.0110 Bacnet Verbindung**
*** Pauschalposition
Bereitstellung eine Modbus Bacnet Schnittstelle
einschließlich erforderlichen Hardwarekomponenten,
Ingenieurdienstleistungen und Inbetriebnahme.

Anzahl der Datenpunkte:
.................................................................................
Menge: 1,000 psch

**05.0120 Profibus Verbindung**
*** Pauschalposition
Bereitstellung eine Profibus Schnittstelle
einschließlich erforderlichen Hardwarekomponenten,
Ingenieurdienstleistungen und Inbetriebnahme.

Anzahl der Datenpunkte:
...........................................................................
Menge: 1,000 psch

**05.0130 Stromzähler**
Um den Eigenverbrauch der Zentralsteuerung zu
erfassen, ist ein beglaubigter, direktmessender Stromzähler im
Schaltschrank einzubauen, inkl. sämtlichen
Systemzubehör
Menge: 1,000 Stck

**05.0140 Sicherungsautomat 16A 230V**
Sicherungsautomat 6kA 16A B 1p
Auslösecharakteristik B, Polzahl (gesamt) 1,
Bemessungsstrom 16 A, Bemessungsspannung 230 V
verdrahtet auf Klemmleiste einschliesslich
Systemzubehör.
Menge: 1,000 Stck

**05.0150 FI-Schutzschalter 230 V**
FI-Schutzschalter 16A 2p, 30mA, Typ A, 230V,
verdrahtet auf Klemmleiste einschliesslich
Systemzubehör
Menge: 1,000 Stck

**05.0160 FI-Schutzschalter 400 V**
FI-Schutzschalter 16A 4p, 30mA, Typ A, 400V,
verdrahtet auf Klemmleiste einschliesslich
Systemzubehör.
Menge: 1,000 Stck

**05.0170 Störungsmeldungserfassung**
Potenzialfreie Störmeldungen von folgenden Feldgeräten
werden von Zentralsteuerung erfasst, visualisiert und
an den Betreiber  weitergeleitet:

 - Gasreinigung
-  Reserve
Menge: 5,000 Stck

**05.0180 Datenfernübertragung**
Die Zentralsteuerung ist mit einer internetbasierten
Datenfernübertragung auszustatten, die sowohl das
BHKW-Modul als auch die gesamte Wärmeerzeugungsanlage überwacht.

Störmeldungen müssen an verschiedene Empfänger per E-
Mail versendet werden können.

Über einen Fernzugriff hat der Betreiber die
Möglichkeit, Zustandswerte abzufragen und Parameter zu
verändern.

Ebenso ist eine grafische Visualisierung der
Wärmeerzeugungsanlage anzuzeigen.

Datenfernübertragung fertig konfiguriert und eingebaut
im Schaltschrank, einschliesslich der erforderlichen
Systemdienstleistungen.

Die Bereitstellung des Internetanschlusses erfolgt
bauseits.
Menge: 1,000 Stck

**05.0190 Not-Aus-Schalter**
Wippkontrollschalter/Heizungsschalter Ausschaltung, 2-
polig Mit roter Kalotte. Mit Glimmlampe. Mit
Beschriftungsfeld. Beschriftungsfeld 57,8 x 9,8 mm
Nennstrom: 16 AX Schutzart Gerät: IP 44

Montiert im Bereich der Zugangstüren.
Menge: 2,000 Stck

**05.0200 Anschlussarbeiten**
*** Pauschalposition
Die bestehenden Kabelverbindungen der übergeordneten
Steuerung werden weiterverwendet und sind an den neuen
Schaltschrank anzuklemmen.
Einschliesslich Nebenarbeiten und Systemzubehör.
Menge: 1,000 psch

**05.0210 Nachregulierung**
*** Pauschalposition
Nachregulierung der Anlage nach 1000 Betriebsstunden
ohne wiederkehrende Störungen, bestehend aus:

 - Erarbeitung von Optimierungsvorschlägen im
  Einvernehmen mit dem Betreiber und Planer
 - Nachregulierung der Regelung einschließlich
  sämtlicher Nebenkosten, wie Reisekosten etc
 - Vorlage von Betriebsaufzeichnungen, aus denen die
  Betriebsweise der gesamtem Wärmeerzeugung
  ersichtlich und für den AG nachvollziehbar.
Menge: 1,000 psch

### Bereich 06 Dokumentation

**06.0010 Dokumentation**
*** Pauschalposition
Zusammenstellung bzw. Bearbeitung der folgenden
technischen Unterlagen
in 3-facher Ausfertigung, jeweils abgeheftet in einem
Ordner :

1)Revisionspläne als .dwg-datei und als .pdf-Datei

2)Zusammenstellung der Betriebs-, Bedienungs,
Ersatzteil- und Wartungsunterlagen der Anlageteile

3)Unterlagen über das Wirkschema der Anlage,
den Stromlaufplan sowie eine allgemeine
Anlagenbeschreibung

4)Anmeldeunterlagen des Anmeldeverfahrens der Anlage
bei den Behörden,
dem GVU, dem Bezirksschornsteinfegermeister und diesen
gleichzusetzenden Stellen einschl. Anfertigung  der
hierzu erforderlichen Unterlagen.

5)EU- Konformitätserklärungen

6)Protokolle über:

- Druckprobenprotokoll der Gasanlage
- Druckprobenprotokoll der Heizungsverrohrung
- Erstinbetriebnahmebescheinigung einschl.
  Durchführung aller erforderlichen Immisionsschutzmessungen der Heizungsanlage
 - Protokoll über die Einweisung des vom Nutzer
  benannten Bedienpersonals
 - Anfertigung der erforderlichen
Fachbauleiterbescheinigungen bzw.
Unternehmerbescheinigungen über die Errichtung der
Feuerungsanlage laut
Landesbauordnung zur Vorlage bei der unteren Bauaufsichtsbehörde bzw. dem Bezirksschornsteinfeger.
Menge: 1,000 psch

### Bereich 07 Dienstleistungen

**07.0010 Anmeldung BHKW-Anlage beim Stromnetzbetreiber**
*** Pauschalposition
Der AN hat die BHKW-Anlage beim Netzbetreiber anzumelden,
und sämtliche damit verbundenen Massnahmen zu koordinieren.

 Die Anmeldung der BHKW-Anlage umfasst :

-  Anmeldung beim zuständigen Verteilnetzbetreiber
-  Abstimmung des  Messkonzeptes

Vom Auftraggeber werden hierfür folgende Unterlagen
bereitgestellt :

- Lageplan
- Einpolige Darstellung der elektrischen Anlage

Der AN erstellt folgende Unterlagen:

- Datenblatt
- Konformitätserklärung
- Inbetriebnahmeprotokoll  vom Anlagenerrichter
- Inbetriebsetzungsprotokoll vom VNB
- Zähleranträge
- Abgestimmtes Messkonzept des VNB
- ggf. VNB-spezifische Unterlagen
- 1-poliger Übersichtsschaltplan mit neuer
  Stromerzeugungseinheit
 - Erstanmeldung bei der Bundesnetzagentur
  (Meldepflicht gem. -  5 MaStRV).
Innerhalb dieses Anmeldeverfahrens werden alle
erforderlichen Meldungen bzw. Anträge gestellt und unterschriftsreif dem Anlagenbetreiber übergeben.
Menge: 1,000 psch

**07.0020 Anmeldung Bafa**
*** Pauschalposition
Anmeldung der BHKW-Anlage nach Inbetriebsetzung
beim Bundesamt für Wirtschaft und Ausfuhrkontrolle.
(Voraussetzung zum Erhalt des KWK-Zuschlags gem. KWKG)

Vorlage des Zulassungsbescheids beim Netzbetreiber
für die Registrierung als förderungsfähige KWK-Anlage.
Hierfür sendet der Anlagenbetreiber den
Zulassungsbescheid an den BHKW-Hersteller.
Menge: 1,000 psch

**07.0030 Netzsicherheitsmanagment**
*** Pauschalposition
Bestellung eines Funkrundsteuerempfängers ( FRE) beim
Netzbetreiber im Namen des Auftraggebers sowie
Parametrierung und Abstimmung. Sachgemäße Montage im Iso-Gehäuse und Verkabelung innerhalb des Betriebsraums mit dem BHKW. (Verkabelung ausserhalb des BHKW-Raums nach Aufwand)

Stufen der Leistungsreduzierung: 0 %/ 30%/ 60%/ 100%
(sollten diese Stufen seitens des BHKWs nicht möglich sein ist
die nächst höhere Reduzierungsstufe zu wählen)

Ggf. Mehrkosten für die Fernwirktechnik nach Vorgabe
des Netzbetreibers, werden auf Nachweis gesondert vergütet
Menge: 1,000 psch

**07.0040 Nachregulierung**
Nachregulierung der Anlage nach 1000 Betriebsstunden
ohne wiederkehrende Störungen, bestehend aus:
- Erarbeitung von Optimierungsvorschlägen im
  Einvernehmen mit dem Betreiber und Planer
- Abgasmessung mit anschließender Protokollierung
- Nachregulierung der Regelung einschließlich
  sämtlicher Nebenkosten, wie Reisekosten etc.
Menge: 1,000 Stck

**07.0050 Anmeldepaket BHKW**
*** Pauschalposition
*** Bedarfsposition ohne GB
Diese Position umfasst folgende Punkte:

- Anmeldung beim Strometzbetreiber
- Registrierung im Marktstammdatenregister
- Antrag auf Stromsteuerbefreiung
- Anmeldung Bafa
- Antrag Gassteuerrückerstattung

Anmeldung beim Strometzbetreiber

Die Anmeldung der BHKW-Anlage umfasst die Anmeldung
beim zuständigen Verteilnetzbetreiber (Voraussetzung
für die technische Netzzusage gem. VDE-AR-N 4105),
Abstimmung des Messkonzeptes etc..

Vom Auftraggeber werden hierfür folgende Unterlagen
bereitgestellt :
- Lageplan
- einpoliger Übersichtsschaltplan der Bestandsanlage
Der AN erstellt folgende Unterlagen:
- Datenblatt
- Konformitätserklärung
- Inbetriebnahmeprotokoll des Anlagenerrichters
- Inbetriebsetzungsprotokoll des Verteilnetzbetreibers
(VNB)
- Zähleranträge
- Abgestimmtes Messkonzept des VNB
- ggf. VNB-spezifische Unterlagen
- einpoliger Übersichtsschaltplan mit neuer
  Stromerzeugungseinheit

Registrierung im Marktstammdatenregister
Erstanmeldung bei der Bundesnetzagentur
(Meldepflicht gem. -  5 MaStRV)
Antrag auf Stromsteuerbefreiung:
Antrag auf Erlaubnis zur steuerfreien Entnahme von KWK-
Strom auf Grundlage des Gesetzes zur Neuregelung von
Stromsteuerbefreigung sowie zur Änderung
energiesteuerrechtlicher Vorschriften vom 22.Juni 2019.

Anmeldung Bafa
Anmeldung der BHKW-Anlage nach Inbetriebsetzung
beim Bundesamt für Wirtschaft und Ausfuhrkontrolle.
(Voraussetzung zum Erhalt des KWK-Zuschlags gem. KWKG)

Vorlage des Zulassungsbescheids beim Netzbetreiber
für die Registrierung als förderungsfähige KWK-Anlage.
Hierfür sendet der Anlagenbetreiber den
Zulassungsbescheid an den BHKW-Hersteller.

Antrag Gassteuerrückerstattung
Erstantrag beim zuständigen Hauptzollamt (Voraussetzung
für die Rückerstattung der Energiesteuer für das
eingesetzte Erdgas gem. EnergieStG)

Innerhalb dieses Anmeldeverfahrens werden alle
erforderlichen Meldungen bzw. Anträge gestellt und
unterschriftsreif dem Anlagenbetreiber übergeben.
Menge: 1,000 psch

**07.0060 Abstimmung Bezirksschornsteinfeger**
*** Pauschalposition
*** Bedarfsposition ohne GB
Abstimmung mit dem Bezirksschornsteinfeger

Abstimmung mit dem Bezirksschornsteinfeger über die Ausführung der Abgasanlage.
Menge: 1,000 psch

### Bereich 08 Wartungsvertrag

*Hinweis: Hinweis*
Zusammen mit der Auftragsvergabe für das BHKW-Modul soll auch ein Vollwartungsvertrag über eine Laufzeit von 10 Jahren abgeschlossen werden. Der Vertrag für die Wartung wird separat beauftragt. Dem Angebot ist ein Vertragsmuster bzw. Vorentwurf des Wartungsvertrages beizufügen, aus dem der Leistungsumfang, Pflichten, Rechte und sonstige Regelungen und Bedingungen enthalten sind.

**08.0010 Wartungskosten BHKW-Analge**
*** Bedarfsposition ohne GB
Wartungskosten BHKW-Anlage  1 x 50 KW.

Die Leistungen des Wartungs- und Instandhaltungsvertrages  bestehen im Wesentlichen aus:

• Inspektion und Überwachung des Anlagenbetriebs
• Regelmäßige planmäßige Wartungsarbeiten
• Beseitigung von Störungen
• Reparatur- und Instandsetzungsarbeiten
• Bereitstellung und Austausch von Ersatz- und
Verschleißteilen
• Bereitstellung von Betriebsmitteln (z. B.
Schmieröl, nicht: Primärenergie, Strom,
Heizungswasser)
• Softwarepflege der Steuerungsprogramme
• Entsorgung verbrauchter Betriebsmittel und
ausgebauter Teile.
In die o. g. Leistungen eingeschlossen sind sämtliche
dafür erforderliche Personal-, Fahrt- und Reisekosten.
Leistungsgegenstand sind der Lieferumfang
des BHKW-Moduls inkl. der gesamten Schaltanlage.

Der AN verpflichtet sich, eine Betriebsstörung spätestens
innerhalb von drei Arbeitstagen nach Meldung zu
beheben.
Die Laufzeit des Vertrages beginnt mit Inbetriebnahme
und beträgt 10 Jahre.

Ausführendes Unternehmen für die Wartung:
.....................................................................................
.....................................................................................
.....................................................................................
(vom Bieter anzugeben)

Der AN bietet die Vollwartung zum Preis von

.................................................................................

 _ / Betriebsstunde an.

Preisstand
 ... '... / 2026........'
Menge: 1,000 Std

### Bereich 09 Arbeiten auf Nachweis

**09.0010 Stundenlohn Monteur**
Stundenlohnarbeiten auf Anweisung des AG und mit schriftlicher Genehmigung der Bauleitung. Stundenlohnarbeiten mit tariflichen Zulagen einschl. aller Sozialzuschläge, Lohnnebenksoten sowie Zuschläge für die Gemeinkosten, allgemienen Geschäftskosten, Wagnis und Gewinn.

Materialien, die nicht imLV aufgeführrt sind, sind mit der Bauleitung rechtzeitig abzustimmen und in den Stundenlohnzetteln aufzuführen.

Stundenlohn Monteur.
Menge: 1,000 Std

**09.0020 Stundenlohn Obermonteur**
Wie Vorposition, jedoch

Stundenlohn Obermonteur.
Menge: 1,000 Std

**09.0030 Stundenlohn Ingenieur**
Wie Vorposition, jedoch

Stundenlohn Ingenieur.
Menge: 1,000 Std

**09.0040 Stundenlohn Regelungstechniker**
Wie Vorposition, jedoch

Stundenlohn Regelungstechniker.
Menge: 1,000 Std

**09.0050 Stundenlohn Helfer**
Wie Vorposition, jedoch

Stundenlohn Helfer.
Menge: 1,000 Std
